# Estrich DG
Angebotsaufforderung (GAEB 90, DA83)
Währung: EUR

## Estricharbeiten
Datum: 17.02.25

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 1 Baubeschreibung

*Hinweis*
Baubeschreibung
Das oben genannte Grundstück befindet sich in zentraler
Lage im Bezirk Charlottenburg-Wilmersdorf in der Nähe
des Fehrbelliner Platzes. Es ist mit einem
fünfgeschossigen Vorderhaus mit Seitenflügel und
Gartenhaus bebaut. Das Dach ist in allen Gebäudeteilen
als Berliner Dach ausgebildet. Das Dachgeschoss des
Vorderhauses wurde zu Beginn der 90er-Jahre des 20.
Jahrhunderts ausgebaut. Die Baugenehmigung Nr. 280/92
ist vom 24.02.1992. Es erfolgte eine bauaufsichtliche
Abnahme am 28.09.1993.

Die Erschließung des Dachgeschosses erfolgt über das
Treppenhaus im Vorderhaus. Ein weiteres Treppenhaus
befindet sich im Seitenflügel. An dieses ehemalige
Dienstbotentreppenhaus ist die linke Wohnung des
Dachgeschosses angeschlossen.

Der erste Hof wird über eine Durchfahrt von der
Brandenburgischen Straße erschlossen, eine weitere
Durchfahrt zum 2. Hof besteht im Quergebäude.
Das Gebäude ist vollständig vermietet.

Entwurf/Anstehende Maßnahmen

Es wurde festgestellt, dass der Dachstuhl durch
eindringendes Regenwasser über langen Zeitraum sowie
durch entstandenen Pilzbefall so stark geschädigt ist,
dass eine Sanierung im Bestand nicht möglich ist.

Daher soll der Dachstuhl vollständig abgebrochen werden
und durch einen neuen Dachstuhl in der bestehenden
Kubatur ersetzt werden. Die Mieter der drei
Dachgeschosswohnungen werden für den Zeitraum der
Baumaßnahme umgesetzt. Nach Sanierung des Daches können
die Mieter ihre Wohnungen wieder beziehen.

Die vorhandenen drei Wohnungen im Dachgeschoss mit
Größen von 59, 95 und 136 m² bleiben erhalten. Die
brandschutztechnischen Belange bleiben durch die
Maßnahmen unberührt. Es kann weiterhin über
Rettungsfenster von der Brandenburgischen Straße
angeleitert werden.

Dach

Der vorhandene Dachstuhl wird vollständig abgebrochen,
da er sehr stark geschädigt ist, und fachgerecht
entsorgt. Der Dachstuhl wird als neuer Dachstuhl aus
imprägnierten Hölzern geliefert und aufgestellt. Die
Kubatur des Dachstuhls wird dabei gegenüber dem alten
Dachstuhl nicht verändert.

Die vorhandenen Dachgauben zur Straße sowie zum ersten
Hof werden nach Neuerrichtung des Dachstuhls in der
alten Kubatur wiederhergestellt.
Das vorhandene Gesims über dem 4. OG soll generell
erhalten bleiben.

Die Belichtung der Wohnungen erfolgt außer über die
Fenster der Gauben über Dachflächenfenster
unterschiedlicher Größe.

Neben den Dachflächenfenstern werden auch einige
Lichtkuppeln angeordnet, um eine zusätzliche Belichtung
zu ermöglichen. Das Treppenhaus des Vorderhauses erhält
eine eckige Lichtkuppel als Rauch-Wärme-Abzug mit
Auslösung im Erdgeschoss und auf dem obersten
Treppenpodest.

Die Wärmedämmung zwischen den Sparren der
Steildachflächen wird gemäß Wärmeschutznachweis
dimensioniert. Sie wird hinterlüftet, die Unterseiten
werden mit GK-Platten auf Metallunterkonstruktion
verkleidet. Die Flachdachbereiche erhalten eine
Auf-Sparren-Dämmung.

Alle hof- und straßenseitigen Schrägdachflächen des
Vorderhauses und des Seitenflügels werden mit
Tondachziegeln neu eingedeckt. Alle Dachrinnen, Kehlen,
Wandanschlüsse, Fensterbleche, Überhänge und Fallrohre
werden in Titanzink ausgeführt.

Bauhaupt/Zimmerer Decke
In welchem Umfang die Deckenbalken über 4. OG verstärkt
werden müssen, ist im Vorfeld nicht abzuklären, da die
Wohnungen vermietet sind. Die Deckenbalken wurden im
Rahmen des Dachgeschossausbaus Anfang der 90er-Jahre
verstärkt. Nach Abschluss der Abrissarbeiten werden die
Deckenbalken und Verstärkungen vom Statiker überprüft
und ggf. neue Verstärkungen gerechnet.
Bei den im Leistungsverzeichnis angegebenen Massen für
die Deckenbalkenverstärkungen handelt es sich um
Schätzungen.

Schornsteine
Die vorhandenen Schornsteine bleiben erhalten.

Durchfahrten
Die Gebäude Brandenburgische Strasse 73 und das
Nachbargebäude Brandenburgische Strasse 72 werden über
je eine Durchfahrt erschlossen. Deren Abmessungen sind
wie folgt:

Brandenburgische Strasse 73
vorne Breite 2,30 m, Höhe 2,80 m
mitte Breite 2,27 m, Höhe 3,55 m
hinten Breite 2,30 m, Höhe 3,50 m

Leichte Trennwände
Alle Innenwände der Dachgeschosseinheiten werden als
leichte GK-Wände ausgebildet, auch die
Wohnungstrennwände. Alle Wandoberflächen sind in der
Regel doppelt beplankt.
An den Brandwänden werden innen zusätzlich
Vorsatzschalen aus Platten auf Calciumsilikat-Basis
angebracht.

Estricharbeiten
Das gesamte Dachgeschoss einschl. der Terrassen wird
mit einer durchgehenden Estrichplatte auf
Trittschalldämmung ausgelegt.

Rüstung/Baustelleneinrichtung
Das Gebäude wird straßen- und hofseitig mit einer
1,00m-Rüstung eingerüstet. Es befindet sich ein
Treppenturm auf dem Hof. Das Gebäude wird mit einem
Wetterschutzdach überspannt.

An der Brandenburgischen Strasse wurde eine
Baustelleneinrichtungsfläche über die gesamte
Grundstücksbreite im Bereich der Parkplätze beantragt.
Weitere kleinere Flächen sind auf dem Hof vorhanden.

Es wird ein Baustellenaufzug für Materialtransport ohne
Personenbeförderung Nutzlast: 500 Kg gestellt.

### Titel 2 Allgemeine Vorbemerkungen

*Hinweis*
Die Ausarbeitung und Abgabe eines Angebotes begründet
keinen Anspruch auf Vergütung oder Auftragserteilung.

*Hinweis*
Nachunternehmerleistungen sind gesondert als solche
bekannt zu geben. Die ganze oder teilweise Weitergabe
eines erteilten Auftrags an Dritte berechtigt den
Auftraggeber zu sofortigem Auftragsentzug, sofern keine
vorherige Genehmigung erteilt wurde.

*Hinweis*
Für Leistungen, die ohne schriftlichen Auftrag
ausgeführt werden, besteht kein Anspruch auf Vergütung.

*Hinweis*
Die im Angebot enthaltenen Einheitspreise sind
unveränderliche Festpreise. Sie gelten für fix und
fertig montierte Arbeiten, einschl. solcher
Nebenleistungen, ohne die eine gebrauchsfertige
Übergabe nicht erfolgen kann sowie aller Gebühren.

*Hinweis*
Alle Absteckungen und Messungen zur vertragsgemäßen
Erfüllung der Leistungen unterliegen der
ausschließlichen Verantwortung des Auftragnehmers.
Abweichungen in den Zeichnungen und der
Baubeschreibung, die sich bei der Ausführung ergeben,
sind der Bauleitung zwecks Klärung sofort mitzuteilen.

*Hinweis*
Mehr- oder Minderpreise gegenüber der in der
Ausschreibung vorgesehenen Massen werden nur zu den
Einheitspreisen des Angebots vergütet bzw. abgezogen.

*Hinweis*
Sollten Leistungen erforderlich werden, die nicht im
Angebot enthalten sind, so ist vor deren Beginn ein
Nachtragsangebot mit den in Frage kommenden Massen,
Einheitspreisen und Endsummen einzureichen.

*Hinweis*
Die Sicherung der bauseitigen und eigenen Lieferungen
auf der Baustelle sowie die Sicherung von Werkzeugen,
Maschinen, Gerüsten und der gesamten
Baustelleneinrichtung geht ausschließlich zu Lasten des
Auftragnehmers. Ersatzansprüche bei Verlust werden vom
Bauherrn oder der Bauleitung nicht anerkannt. Die
Sicherung erstreckt sich bis zur Abnahme bzw. Übergabe.

*Hinweis*
Die verkehrspolizeilichen Sicherungsvorschriften sind
besonders zu beachten. Gemeint sind ausreichende
Beleuchtung von provisorischen Verkehrszeichen und der
Baustellenbegrenzung unter Verwendung blendungsfreier
Lampen.

*Hinweis*
Der Auftragnehmer hat, soweit nichts anderes vereinbart
ist, ohne besondere Vergütung für die Dauer der Bauzeit
alle Schutzmaßnahmen zu treffen, die zur Sicherung
Dritter auf der Baustelle und Ihrer Umgebung (Nachbarn)
erforderlich sind und die Schutzvorrichtungen solange
bestehen zu lassen, bis jede Gefärdung von Personen und
Sachen ausgeschlossen ist.

*Hinweis*
Etwa anfallende Stundenlohnarbeiten werden nur
vergütet, wenn eine Auftragserteilung durch die
Bauleitung vorliegt.

*Hinweis*
Aller bei der Ausführung der in den Leistungstexten
beschriebenen Arbeiten anfallende Bauschutt ist aus dem
Gebäude oder vom Glände zu schaffen und abzufahren,
einschl. aller Kippgebühren, auch wenn dies nicht
ausdrücklich erwähnt wird.

*Hinweis*
Durch den Auftragnehmer verursachte Beschädigungen und
Verunreinigungen von Strassen- und Platzland sind,
soweit sie die Sicherung des öffentlichen Verkehrs oder
den Baustellenverkehr selbst beeinträchtigen, von ihm
während der Durchführung der Vertragsleistungen ohne
besondere Vergütung laufend zu beseitigen.

*Hinweis*
Der Auftragnehmer hat dafür zu sorgen, dass Hydranten,
Absperrschieber, Entwässerungs- und sonstige
Abdeckungen frei zugänglich gehalten werden. Die von
den zuständigen Betrieben und Verwaltungen zum Schutz
von Leitungen und Einrichtungen getroffenen
Bestimmungen sind zu beachten.

*Hinweis*
Vom Auftragnehmer zur Verfügung gestellte Lagerplätze,
Arbeitsplätze und Zufahrtwege sind nach Beendigung der
Arbeiten in dem Zustand zurückzugeben, in dem sie sich
bei Beginn der Arbeiten befanden.

*Hinweis*
Die vom Auftragnehmer zu tragende Umlage für Bauwasser
und Baustrom beträgt je 0,25 % der
Bruttoschlussrechnungssumme.

### Titel 3 Technische Vorbemerkungen

*Hinweis*
Technische Vorbemerkungen Estricharbeiten

*Hinweis*
Grundlage für die Ausführung der Arbeiten ist die VOB,
neueste Fassung, soweit in der Leistungsbeschreibung
bzw. den Vorbemerkungen nicht anderes erwähnt wird.

*Hinweis*
Im Leistungsverzeichnis ist keine gesonderte Position
für die Baustelleneinrichtung ausgeschrieben. Alle
dafür notwendigen Maßnahmen sind in die Einheitspreise
mit einzukalkulieren.

*Hinweis*
Bei der Bauausführung sollen nur Materialien verwendet
werden, die hinsichtlich Gewinnung, Transport,
Verarbeitung, Funktion, und Beseitigung eine hohe
Gesundheits- und Umweltverträglichkeit aufweisen. Die
Baustoffe sollen recyclingfähig oder verrottbar sein.
Dabei stellen die bestehenden Umweltnormen in der
jeweils gültigen Fassung, insbesondere die
Gefahrstoffverordnung, Mindestanforderungen dar. Soweit
vorhanden sollen Produkte mit dem Umweltengel (Blauer
Engel) zum Einsatz kommen.

Die nachfolgenden nicht zulässigen Baustoffe dürfen
weder für Bauteile, Baunebenprodukte noch als
Bauhilfsstoffe verwendet werden:
- asbesthaltige Baustoffe und Baustoffe, die
vollhalogenierte oder teilhalogenierte
Fluorchlorkohlenwasserstoffe (FCKW, HFCKW, CFC)
enthalten oder unter Verwendung dieser Stoffe
hergestellt wurden.

Produkte aus künstlichen Mineralfasern (Glas- und
Steinwolle-Dämmstoffe) dürfen dort nicht verwendet
werden, wo diese im direkten Verbund mit der
Innenraumluft stehen. Ausgenommen sind Produkte, deren
Kanzerogenitätsindex Kl > 40 beträgt oder die eine
geringe Biobeständigkeit belegen. Für die Produkte muss
der Hersteller im Sicherheitsdatenblatt gemäß TRGS 220
unter Punkt 5 Absatz 1 Nr. 2 " Zusammensetzung/Angaben
zu Bestandteilen" und Nr. 11 " Angaben zur Toxikologie"
bescheinigen, dass die Produkte nicht als
krebserzeugend nach den Kriterien der GefStoffV
einzustufen sind. Die Produkte müssen auf dem
Kennzeichnungsetikett eindeutig einen entsprechenden
Hinweis erhalten.

Bei Nichtbeachtung der o. g. Anforderungen sind die
widerrechtlich eingebauten Baustoffe und Materialien
auf Kosten des Auftragnehmers auszubauen und
umweltgerecht zu entsorgen oder einem umweltgerechten
Recyclingverfahren zuzuführen und durch Baustoffe und
Materialien zu ersetzen, die nicht unter diese
Verwendungsverbote und Beschränkungen fallen.

Zum Vertragsabschluss sind die entsprechenden
Produktblätter vorzulegen.

*Hinweis*
Es gilt die DIN 18353 Ziffer 0 bis 5. Zusätzlich zur
DIN 18 353 -Estricharbeiten - gelten die
DIN-Bestimmungen für die verwendeten Baustoffe und
Bauteile. Desweiteren gilt die DIN 18560 bzw die DIN EN
13813

*Hinweis*
Das Reinigen des Untergrunds von leichten
Verschmutzungen wird nicht gesondert vergütet. Die
Reinigung des Untergrunds von grober Verschmutzung wie
Bauschutt, Mörtelreste, Öl usw. wird, sofern dies
zutrifft, direkt von der Bauleitung beauftragt.

*Hinweis*
Sofern Estrich-Mehrstärken oder Ausgleichsschichten
erforderlich werden, ist dies der Bauleitung vor
Ausführung anzuzeigen und nachzuweisen. Die
zusätzlichen Leistungen bedürfen eines Nachauftrags. Im
Leistungsverzeichnis ist eine Mehrstärkenposition
vorgesehen.

*Hinweis*
Die Estrichflächen sind während des Abbindens bis zum
gebrauchsfertigen Zustand vor Beschädigungen,
Witterungseinflüssen und Zugluft durch geeignete
Maßnahmen zu schützen, ohne dass hierfür eine
gesonderte Vergütung gewährt wird.

*Hinweis*
Dämmschichten sind ganzflächig und fugendicht
auszulegen. Die Anarbeitung an Rohrdurchführungen und
Leitungen sowie das Einlegen eines Randdämmstreifens
wird nicht gesondert vergütet und ist in die
Einheitspreise einzukalkulieren.
Das Anarbeiten der Dämmplatten an in dieser Dämmebene
liegende Rohre Kabelkanäle und dergleichen, wird nicht
gesondert vergütet und ist in die Einheitspreise mit
einzukalkulieren. Es sei denn im LV ist dafür eine
Position extra ausgeschrieben.

*Hinweis*
Die nachfolgende Ausschreibung bezieht sich in
einzelnen Positionen auf Produkte einzelner Hersteller.
Die Verwendung der Produkte eines anderen Herstellers
ist grundsätzlich möglich. Es ist jedoch nachzuweisen,
dass es sich bei den Produkten des alternativen
Herstellers um Produkte handelt, die mit den
ausgeschriebenen gleichwertig sind und dessen
Eigenschaften haben.

*Hinweis*
Es gelten folgende Normen, Vorschriften und
Merkblätter:
DIN 18 201 Toleranzen im Bauwesen - Begriffe,
Grundsätze, Anwendung, Prüfung
DIN 18 202 Toleranzen im Hochbau-Bauwerke
DIN 4102-1 Brandverhalten von Baustoffen ud Bauteilen
UVV Unfallverhütungsvorschriften
LBO die jeweils gültige Landesbauordnung
AEB die jeweils gültigen Abfallentsorgungsbestimmungen
Die technischen Merkblätter des Bundesausschusses Farbe
und Sachwertschutz.
Die aktuellen Herstellervorschriften

*Hinweis*
Sofern nicht ausdrücklich in der Leistungsbeschreibung
anders beschrieben, sind alle Preise für die komplette
Ausführung der Arbeiten, einschl. aller Stoffe,
Lagerung inklusive deren Wetterschutz, zu kalkulieren
und einzutragen.

*Hinweis*
Die Anlieferung aller zum Einsatz kommenden Werkstoffe
und Materialien muss in der Originalverpackung
erfolgen. Es sind die Richtlinien des
Werkstoffherstellers zu berücksichtigen. Bei
Systemaufbauten dürfen nur die Stoffe eines Herstellers
verwendet werden.

*Hinweis*
Sind sichtbare Mängel am Untergrund oder an den
Vorleistungen zu erkennen oder Schäden, an den fertigen
Leistungen zu befürchten, ist der Auftragnehmer gemäß
VOB, Teil B, DIN 1961;  4, verpflichtet, schriftlich
darauf hinzuweisen.

*Hinweis*
Die in der Leistungsbeschreibung angegebenen Produkte
werden durch Angebotsabgabe Bestandteil des Angebots.
Die Bauleitung behält sich vor, von allen zur Anwendung
kommenden Stoffen Proben zu entnehmen und auf Qualität
und Eignung untersuchen zu lassen.

*Hinweis*
Das Einlegen von Randdämmstreifen wird nicht gesondert
vergütet und ist die Position Estrich einzukalkulieren.
ebenso wird die Bewehrung nicht gesondert vergütet und
ist in die Position Estrich einzukalkulieren.

### Titel 4 Estricharbeiten

**4.10 Zementestrich DG**
Bewehrter Zementestrich einschliesslich Zusatzmittel
für zementgebundene Estriche, Oberfläche geglättet,
einschliesslich Randdämmstreifen, zur Aufnahme von
Belägen wie Parkett oder Laminat herstellen.

Stärke :  i. M. 50 mm
Biegezugfestigkeitsklasse: CT-F4
Flächenlast:  <= 2kN/m2
Festigkeitsklasse:  C30
Untergrund:  OSB-Platte 25 mm
Menge: 295,000 m²

**4.20 Zementestrich Terrassen**
Bewehrter Zementestrich einschliesslich Zusatzmittel
für zementgebundene Estriche, Oberfläche geglättet,
einschliesslich Randdämmstreifen, zur Aufnahme von
Belägen wie Parkett oder Laminat herstellen.
Gesamtfläche Büro 2. OG ohne WC's = 277 m²

Stärke :  i. M. 70 mm
Biegezugfestigkeitsklasse: CT-F4
Flächenlast:  <= 2kN/m2
Festigkeitsklasse:  C30
Untergrund:  OSB-Platte 25 mm
Anmerkung:  Als Untergrund der Terrassen DG
  rechts und links
Menge: 10,000 m²

**4.30 Estrichmehrstärken**
Estrichmehrstärke je 5 mm
des Zementestrichs der Vorposition
Menge: 50,000 m²

**4.40 Dehnungsfuge**
Herstellen einer Dehnungsfuge im vorgenannten
Zementestrich.
Menge: 20,000 m

**4.50 Trittschalldämmung DG**
Trittschalldämmplatte mineralisch unter dem Estrich
db floorrock-hp-rockwool oder gleichwertig,
inklusive PE-Folie ca. 0,20 mm mit 100 mm
Stoßüberlappung.

Stärke:  20 mm,
lambda:  0,035,
Zusammendrückbarkeit:  kleiner gleich 5 mm
Untergrund:  OSB-Platte 25 mm
Menge: 295,000 m²

**4.60 Schalung herstellen**
Schalungen im Bereich von Schächten,
Treppenlöchern, Übergängen usw. herstellen.
Schalungshöhe bis 15 cm
Menge: 10,000 m

**4.70 Erhärtungsbeschleuniger**
Erhärtungsbeschleuniger für eine Belegreife nach 7 bis
10 Tagen liefern und mit dem Estrich einbauen

Hersteller:  Powerscreed 956 o. glw.
Menge: 305,000 m²

**4.80 Verharzen**
Kraftschlüssiges Verharzen von Fugen durch Herstellen
von Querschlitzen sowie Einlegen von Stahlnägeln und
Ausgießen mit Epoxit-Vergussmasse, einschl. Abstreuen
mit Quarzsand
Menge: 20,000 m

**4.90 Stunden**
Stunden eines Facharbeiters auf Anweisung der
Bauleitung
Menge: 10,000 Stk

USt %: 19,00
